# GWC_Hufelandstraße 14_Cottbus
Angebotsaufforderung (GAEB DA XML 3.3, DA83)
Projekt: 0113
Währung: EUR
Vergabeart: Offenes Verfahren
Angebotsdatum: 16.08.2022
Auftraggeber: Gebäudewirtschaft Cottbus GmbH, Werbener Straße 3, 03046 Cottbus; Bieterstatus: EEA; Land: D
Erstellt mit: nextbau/ GXML Toolbox V3.3 R20230503, nextbau 2025.1, 13.07.2026

## Los 039: Trockenbauarbeiten
EP-Anteile: Löhne; Stoffe; Geräte; Sonstiges; Nachunternehmer

### Gewerk 01 Unterdecken, Deckenbekleidungen

#### 01.01 Unterdecke (UD-01)

**01.01.0010 Unterdecke Gipspl. einlagig Baupl.A D 12,5mm UK Stahlblechprofil verz Grund-Tragprofil schwingungsdämpfende Abhänger Abhänge-H 100 mm Q2**
*** EP-Aufgliederung gefordert
STLB-Bau 2025-04 039
Unterdecke DIN 18168-1, Bekleidung aus Gipsplatten DIN 18180 und DIN EN 520, einlagig, Bauplatten Typ A, Dicke 12,5 mm, befestigen mit systemspezifischen Befestigungsmitteln, Unterkonstruktion aus verzinkten Stahlblechprofilen DIN EN 14195 und DIN 18182-1, Grund- und Tragprofil als CD 60/27-Profil DIN 18182-1, Dicke 0,6 mm, abhängen mit schwingungsdämpfenden Abhängern,
Abhängehöhe '100' mm,
befestigen mit bauaufsichtlich zugelassenen Befestigungsmitteln, Befestigungsuntergrund Stahlbeton, Spachtelung Qualitätsstufe Q2, Arbeitshöhe der zu bearbeitenden oder zu bekleidenden Fläche bis 3,5 m über der Standfläche des hierfür erforderlichen Gerüstes.
Menge: 530,000 m2
DIN 276-1 2008-12: 353
DIN 276 2018-12: 354
Leistungsbereich: 039

**01.01.0020 Zulage Gipspl. Baupl.H2**
*** EP-Aufgliederung gefordert
Zulage zur Vorposition für die Ausführung als imprägnierte Bauplatte H2.
Menge: 280,000 m2
DIN 276-1 2008-12: 342
DIN 276 2018-12: 342
Leistungsbereich: 039

*Hinweis: Ausführungsort*
Decken innerhalb von Feuchträumen

**01.01.0030 Anschluss Unterdecke Gipspl. einlagig D 12,5mm**
*** EP-Aufgliederung gefordert
STLB-Bau 2025-04 039
Anschluss, starr, Anschluss umlaufend, Ausführung an Unterdecke aus Gipsplatten, Bauplatten Typ A, einlagig, Dicke 12,5 mm.
Menge: 1000,000 m
DIN 276-1 2008-12: 353
DIN 276 2018-12: 354
Leistungsbereich: 039

**01.01.0040 Freies Deckenende Unterdecke Gipspl. einlagig D 12,5mm Q2**
*** EP-Aufgliederung gefordert
STLB-Bau 2025-04 039
Freies Deckenende,
Maße in mm '150'

Ausführung an Unterdecke aus Gipsplatten, Bauplatten Typ A, einlagig, Dicke 12,5 mm, Spachtelung Qualitätsstufe Q2.
Menge: 12,000 m
DIN 276-1 2008-12: 353
DIN 276 2018-12: 354
Leistungsbereich: 039

**01.01.0050 Bewegungsfuge Unterdecke Gipspl. einlagig D 12,5mm**
*** EP-Aufgliederung gefordert
STLB-Bau 2025-04 039
Bewegungsfuge, mit Fugenprofil aus verzinktem Stahl, Ausführung an Unterdecke aus Gipsplatten, imprägnierte Bauplatten, Typ H2, einlagig, Dicke 12,5 mm.
Menge: 42,000 m
DIN 276-1 2008-12: 353
DIN 276 2018-12: 354
Leistungsbereich: 039

### Gewerk 02 Trennwände, Vorsatzschalen, Schachtwände, Wandbekleidungen

#### 02.01 IW-01 (TB-IW-150-A/H2)

**02.01.0010 Trennwand H bis 3,5 m WD 150 mm UK Stahlblechprofil verz Einfachständerwerk Mineralwolle MW D 80mm Gipspl. Baupl.A 2lagig D 12,5mm D 12,5mm Q2 2lagig D 12,5mm D 12,5mm Q2**
*** EP-Aufgliederung gefordert
STLB-Bau 2025-04 039
Nichttragende innere Trennwand DIN 4103-1, Einbaubereich 1 DIN 4103-1 (Bereiche mit geringer Menschenansammlung),
Höhe Wand bis '3,5' m,

Dicke Wand '150' mm,
Anschluss starr, wird gesondert vergütet,
Unterkonstruktion aus verzinkten Stahlblechprofilen DIN EN 14195 und DIN 18182-1, als Einfachständerwerk, CW/UW 100,
Ständerachsabstand '625' mm,

Dämmschicht aus Mineralwolle MW DIN EN 13162, Dämmschichtdicke 80 mm, Anwendungsgebiet DIN 4108-10 WTR, einlagig, dicht stoßen,
Beplankung beidseitig, aus Gipsplatten DIN 18180 und DIN EN 520, Bauplatten Typ A,
1. Seite 2-lagig, Dicke 1. Seite 1. Lage 12,5 mm, Dicke 1. Seite 2. Lage 12,5 mm,
Spachtelung Qualitätsstufe Q2,
2. Seite 2-lagig, Dicke 2. Seite 1. Lage 12,5 mm, Dicke 2. Seite 2. Lage 12,5 mm,
Spachtelung 2. Seite Qualitätsstufe Q2,
befestigen mit systemspezifischen Befestigungsmitteln.
Menge: 835,000 m2
DIN 276-1 2008-12: 342
DIN 276 2018-12: 342
Leistungsbereich: 039

**02.01.0020 Zulage Gipspl. Baupl.H2**
*** EP-Aufgliederung gefordert
Zulage zur Vorposition für die Ausführung als imprägnierte Bauplatte H2.
Menge: 545,000 m2
DIN 276-1 2008-12: 342
DIN 276 2018-12: 342
Leistungsbereich: 039

*Hinweis: Ausführungsort*
Wandseite innerhalb von Feuchträumen

**02.01.0030 Anschluss starr Fugendeckstreifen WD 150 mm Trennwand Gipspl. 2lagig D 12,5mm**
*** EP-Aufgliederung gefordert
STLB-Bau 2025-04 039
Anschluss, starr mit Papier-Fugendeckstreifen angespachtelt,
Dicke Wand '150' mm,

Ausführung an nichttragender innerer Trennwand, Bekleidung aus Gipsplatten, 2-lagig, Dicke 12,5 mm, Einfachständerwerk, Arbeitshöhe der zu bearbeitenden Fläche bis 3,5 m über der Standfläche des hierfür erforderlichen Gerüstes.
Menge: 920,000 m
DIN 276-1 2008-12: 342
DIN 276 2018-12: 342
Leistungsbereich: 039

#### 02.02 IW-02 (TB-VsF-75-H2)

**02.02.0010 Vorsatzschale H bis 3,5 m WD 75 mm UK Stahlblechprofil verz Einfachständerwerk Mineralwolle MW D 40mm Gipspl. Baupl.H2 2lagig D 12,5mm D 12,5mm Q2**
*** EP-Aufgliederung gefordert
STLB-Bau 2025-04 039
Freistehende Vorsatzschale DIN 4103-1, Einbaubereich 1 DIN 4103-1 (Bereiche mit geringer Menschenansammlung),
Höhe Wand bis '3,5' m,

Dicke Wand '75' mm,
Anschluss starr, wird gesondert vergütet,
Unterkonstruktion aus verzinkten Stahlblechprofilen DIN EN 14195 und DIN 18182-1, als Einfachständerwerk, CW/UW 50,
Ständerachsabstand '625' mm,

Dämmschicht aus Mineralwolle MW DIN EN 13162, Dämmschichtdicke 40 mm, Rohdichte 30 kg/m3, Anwendungsgebiet DIN 4108-10 WTR, einlagig, dicht stoßen,
Beplankung einseitig, aus Gipsplatten DIN 18180 und DIN EN 520, imprägnierte Bauplatten Typ H2,
1. Seite 2-lagig, Dicke 1. Seite 1. Lage 12,5 mm, Dicke 1. Seite 2. Lage 12,5 mm,
Spachtelung Qualitätsstufe Q2,
befestigen mit systemspezifischen Befestigungsmitteln.
Menge: 220,000 m2
DIN 276-1 2008-12: 342
DIN 276 2018-12: 342
Leistungsbereich: 039

**02.02.0020 Vorsatzschale Vorwandinstallation H bis 1,3 m Abst. 275 mm WD 75 mm UK Stahlblechprofil verz Einfachständerwerk Mineralwolle MW D 40mm Gipspl. Baupl.H2 2lagig D 12,5mm D 12,5mm Q2**
*** EP-Aufgliederung gefordert
STLB-Bau 2025-04 039
Vorsatzschale für Vorwandinstallation, Einbaubereich 1 DIN 4103-1 (Bereiche mit geringer Menschenansammlung),
Höhe Wand bis '1,3' m,

Abstand zwischen Beplankung und Wand bis '275' mm,

Dicke Wand '75' mm,
Anschluss starr, wird gesondert vergütet,
Unterkonstruktion aus verzinkten Stahlblechprofilen DIN EN 14195 und DIN 18182-1, als Einfachständerwerk, CW/UW 50,
Ständerachsabstand '625' mm,

Dämmschicht aus Mineralwolle MW DIN EN 13162, Dämmschichtdicke 40 mm, Anwendungsgebiet DIN 4108-10 WTR, einlagig, dicht stoßen,
Beplankung einseitig, aus Gipsplatten DIN 18180 und DIN EN 520, imprägnierte Bauplatten Typ H2,
1. Seite 2-lagig, Dicke 1. Seite 1. Lage 12,5 mm, Dicke 1. Seite 2. Lage 12,5 mm,
Spachtelung Qualitätsstufe Q2,
befestigen mit systemspezifischen Befestigungsmitteln.
Menge: 105,000 m2
DIN 276-1 2008-12: 345
DIN 276 2018-12: 345
Leistungsbereich: 039

**02.02.0030 Ablage B 15cm Vorsatzschale Vorwandinstallation Gipspl. 2lagig D 12,5mm Q2**
*** EP-Aufgliederung gefordert
STLB-Bau 2025-04 039
Ablage, Breite 15 cm,
Ausführung an Vorsatzschale für Vorwandinstallation, Bekleidung aus Gipsplatten, imprägnierte Bauplatten, Typ H2, 2-lagig, Dicke 12,5 mm, Spachtelung Qualitätsstufe Q2, Einfachständerwerk.
Menge: 15,000 m
DIN 276-1 2008-12: 345
DIN 276 2018-12: 345
Leistungsbereich: 039

**02.02.0040 Ablage B 25cm Vorsatzschale Vorwandinstallation Gipspl. 2lagig D 12,5mm Q2**
*** EP-Aufgliederung gefordert
STLB-Bau 2025-04 039
Ablage, Breite 25 cm,
Ausführung an Vorsatzschale für Vorwandinstallation, Bekleidung aus Gipsplatten, imprägnierte Bauplatten, Typ H2, 2-lagig, Dicke 12,5 mm, Spachtelung Qualitätsstufe Q2, Einfachständerwerk.
Menge: 61,000 m
DIN 276-1 2008-12: 345
DIN 276 2018-12: 345
Leistungsbereich: 039

**02.02.0050 Anschluss starr Fugendeckstreifen WD 75 mm Vorsatzschale freistehend Gipspl. 2lagig D 12,5mm**
*** EP-Aufgliederung gefordert
STLB-Bau 2025-04 039
Anschluss, starr mit Papier-Fugendeckstreifen angespachtelt,
Dicke Wand '75' mm,

Ausführung an freistehender Vorsatzschale, Bekleidung aus Gipsplatten, 2-lagig, Dicke 12,5 mm, Einfachständerwerk, Arbeitshöhe der zu bearbeitenden Fläche bis 3,5 m über der Standfläche des hierfür erforderlichen Gerüstes.
Menge: 530,000 m
DIN 276-1 2008-12: 345
DIN 276 2018-12: 345
Leistungsbereich: 039

#### 02.03 IW-03 (TB-VsF-75-A/H2)

**02.03.0010 Vorsatzschale H bis 3,5 m WD 75 mm UK Stahlblechprofil verz Einfachständerwerk Mineralwolle MW D 40mm Gipspl. Baupl.A 2lagig D 12,5mm D 12,5mm Q2**
*** EP-Aufgliederung gefordert
STLB-Bau 2024-10 039
Freistehende Vorsatzschale DIN 4103-1, Einbaubereich 1 DIN 4103-1 (Bereiche mit geringer Menschenansammlung),
Höhe Wand bis '3,5' m,

Dicke Wand '75' mm,
Anschluss starr, wird gesondert vergütet,
Unterkonstruktion aus verzinkten Stahlblechprofilen DIN EN 14195 und DIN 18182-1, als Einfachständerwerk, CW/UW 50,
Ständerachsabstand '625' mm,

Dämmschicht aus Mineralwolle MW DIN EN 13162, Dämmschichtdicke 40 mm, Rohdichte 30 kg/m3, Anwendungsgebiet DIN 4108-10 WTR, einlagig, dicht stoßen,
Beplankung einseitig, aus Gipsplatten DIN 18180 und DIN EN 520, Bauplatten Typ A,
1. Seite 2-lagig, Dicke 1. Seite 1. Lage 12,5 mm, Dicke 1. Seite 2. Lage 12,5 mm,
Spachtelung Qualitätsstufe Q2,
befestigen mit systemspezifischen Befestigungsmitteln.
Menge: 650,000 m2
DIN 276-1 2008-12: 342
DIN 276 2018-12: 342
Leistungsbereich: 039

**02.03.0020 Anschluss starr Fugendeckstreifen WD 75 mm Stahl verz Vorsatzschale freistehend Gipspl. 2lagig D 12,5mm**
*** EP-Aufgliederung gefordert
STLB-Bau 2024-10 039
Anschluss, starr mit Papier-Fugendeckstreifen angespachtelt,
Dicke Wand '75' mm,
aus verzinktem Stahl,
Ausführung an freistehender Vorsatzschale, Bekleidung aus Gipsplatten, 2-lagig, Dicke 12,5 mm, Einfachständerwerk, Arbeitshöhe der zu bearbeitenden Fläche bis 3,5 m über der Standfläche des hierfür erforderlichen Gerüstes.
Menge: 480,000 m
DIN 276-1 2008-12: 345
DIN 276 2018-12: 345
Leistungsbereich: 039

**02.03.0030 Zulage Gipspl. Baupl.H2**
*** EP-Aufgliederung gefordert
Zulage zur Vorposition für die Ausführung als imprägnierte Bauplatte H2.
Menge: 430,000 m2
DIN 276-1 2008-12: 342
DIN 276 2018-12: 342
Leistungsbereich: 039

*Hinweis: Ausführungsort*
Vorsatzschalen innerhalb von Feuchträumen

#### 02.04 IW-04 (TB-VsF-75-A-Rw53)

**02.04.0010 Vorsatzschale H bis 3,5 m WD 75 mm Rw 53 dB UK Stahlblechprofil verz Einfachständerwerk Mineralwolle MW D 40mm Gipspl. Baupl.A 2lagig D 12,5mm D 12,5mm Q2**
*** EP-Aufgliederung gefordert
STLB-Bau 2025-04 039
Freistehende Vorsatzschale DIN 4103-1, Einbaubereich 1 DIN 4103-1 (Bereiche mit geringer Menschenansammlung),
Höhe Wand bis '3,5' m,

Dicke Wand '75' mm,

bewertetes Schalldämm-Maß DIN 4109 Rw '53' dB,
Anschluss starr, wird gesondert vergütet,
Unterkonstruktion aus verzinkten Stahlblechprofilen DIN EN 14195 und DIN 18182-1, als Einfachständerwerk, CW/UW 50,
Ständerachsabstand '625' mm,

Dämmschicht aus Mineralwolle MW DIN EN 13162, Dämmschichtdicke 40 mm, Rohdichte 30 kg/m3, Anwendungsgebiet DIN 4108-10 WTR, einlagig, dicht stoßen,
Beplankung einseitig, aus Gipsplatten DIN 18180 und DIN EN 520, Bauplatten Typ A,
1. Seite 2-lagig, Dicke 1. Seite 1. Lage 12,5 mm, Dicke 1. Seite 2. Lage 12,5 mm,
Spachtelung Qualitätsstufe Q2,
befestigen mit systemspezifischen Befestigungsmitteln.
Menge: 360,000 m2
DIN 276-1 2008-12: 342
DIN 276 2018-12: 342
Leistungsbereich: 039

*Hinweis: Hinweis*
das einzuhaltende bewertete Schalldämmmaß gilt für das Gesamtbauteil Wand, bestehend aus der Bestandswand (Stahlbeton) und der zu errichtenden Vorsatzschale

**02.04.0020 Anschluss starr Fugendeckstreifen WD 75 mm Stahl verz Vorsatzschale freistehend Gipspl. 2lagig D 12,5mm**
*** EP-Aufgliederung gefordert
STLB-Bau 2024-10 039
Anschluss, starr mit Papier-Fugendeckstreifen angespachtelt,
Dicke Wand '75' mm,
aus verzinktem Stahl,
Ausführung an freistehender Vorsatzschale, Bekleidung aus Gipsplatten, 2-lagig, Dicke 12,5 mm, Einfachständerwerk, Arbeitshöhe der zu bearbeitenden Fläche bis 3,5 m über der Standfläche des hierfür erforderlichen Gerüstes.
Menge: 400,000 m
DIN 276-1 2008-12: 345
DIN 276 2018-12: 345
Leistungsbereich: 039

#### 02.05 IW-05 (TB-IW-150-DFH2IR-F60- Rw53)

**02.05.0010 Trennwand H bis 3,5 m WD 150 mm Rw 53 dB F60-A UK Stahlblechprofil verz Einfachständerwerk Mineralwolle MW D 40mm Gipspl. Feuerschutzpl.DFH2IR 2lagig D 12,5mm D 12,5mm Q2 2lagig D 12,5mm D 12,5mm Q2**
*** EP-Aufgliederung gefordert
STLB-Bau 2025-04 039
Nichttragende innere Trennwand DIN 4103-1, Einbaubereich 1 DIN 4103-1 (Bereiche mit geringer Menschenansammlung),
Höhe Wand bis '3,5' m,

Dicke Wand '150' mm,

bewertetes Schalldämm-Maß DIN 4109 Rw '53' dB,
Feuerwiderstandsklasse F 60 - A DIN 4102-2, Anschluss starr, wird gesondert vergütet,
Unterkonstruktion aus verzinkten Stahlblechprofilen DIN EN 14195 und DIN 18182-1, als Einfachständerwerk, CW/UW 100,
Ständerachsabstand '625' mm,

Dämmschicht aus Mineralwolle MW DIN EN 13162, Dämmschichtdicke 40 mm, Anwendungsgebiet DIN 4108-10 WTR, einlagig, dicht stoßen,
Beplankung beidseitig, aus Gipsplatten DIN 18180 und DIN EN 520, imprägnierte Feuerschutzplatten Typ DFH2IR,
1. Seite 2-lagig, Dicke 1. Seite 1. Lage 12,5 mm, Dicke 1. Seite 2. Lage 12,5 mm,
Spachtelung Qualitätsstufe Q2,
2. Seite 2-lagig, Dicke 2. Seite 1. Lage 12,5 mm, Dicke 2. Seite 2. Lage 12,5 mm,
Spachtelung 2. Seite Qualitätsstufe Q2,
befestigen mit systemspezifischen Befestigungsmitteln.
Menge: 150,000 m2
DIN 276-1 2008-12: 342
DIN 276 2018-12: 342
Leistungsbereich: 039

**02.05.0020 Anschluss starr Fugendeckstreifen WD 150 mm Trennwand Gipspl. 2lagig D 12,5mm F60-A**
*** EP-Aufgliederung gefordert
STLB-Bau 2025-04 039
Anschluss, starr mit Papier-Fugendeckstreifen angespachtelt,
Dicke Wand '150' mm,

Ausführung an nichttragender innerer Trennwand, Bekleidung aus Gipsplatten, 2-lagig, Dicke 12,5 mm, Einfachständerwerk, bewertetes Schalldämm-Maß DIN 4109 Rw 53 dB, Feuerwiderstandsklasse F 60 - A DIN 4102-2, Arbeitshöhe der zu bearbeitenden Fläche bis 3,5 m über der Standfläche des hierfür erforderlichen Gerüstes.
Menge: 165,000 m
DIN 276-1 2008-12: 342
DIN 276 2018-12: 342
Leistungsbereich: 039

#### 02.06 IW-06 (TB-IW-100-DFH2IR-F30- Rw53)

**02.06.0010 Trennwand H bis 3,5 m WD 100 mm Rw 53 dB F30-A UK Stahlblechprofil verz Einfachständerwerk Mineralwolle MW D 40mm Gipspl. Feuerschutzpl.DFH2IR 2lagig D 12,5mm D 12,5mm Q2 2lagig D 12,5mm D 12,5mm Q2**
*** EP-Aufgliederung gefordert
STLB-Bau 2025-04 039
Nichttragende innere Trennwand DIN 4103-1, Einbaubereich 1 DIN 4103-1 (Bereiche mit geringer Menschenansammlung),
Höhe Wand bis '3,5' m,

Dicke Wand '100' mm,

bewertetes Schalldämm-Maß DIN 4109 Rw '53' dB,
Feuerwiderstandsklasse F 30 - A DIN 4102-2, Anschluss starr, wird gesondert vergütet,
Unterkonstruktion aus verzinkten Stahlblechprofilen DIN EN 14195 und DIN 18182-1, als Einfachständerwerk, CW/UW 100,
Ständerachsabstand '625' mm,

Dämmschicht aus Mineralwolle MW DIN EN 13162, Dämmschichtdicke 40 mm, Anwendungsgebiet DIN 4108-10 WTR, einlagig, dicht stoßen,
Beplankung beidseitig, aus Gipsplatten DIN 18180 und DIN EN 520, imprägnierte Feuerschutzplatten Typ DFH2IR,
1. Seite 2-lagig, Dicke 1. Seite 1. Lage 12,5 mm, Dicke 1. Seite 2. Lage 12,5 mm,
Spachtelung Qualitätsstufe Q2,
2. Seite 2-lagig, Dicke 2. Seite 1. Lage 12,5 mm, Dicke 2. Seite 2. Lage 12,5 mm,
Spachtelung 2. Seite Qualitätsstufe Q2,
befestigen mit systemspezifischen Befestigungsmitteln.
Menge: 30,000 m2
DIN 276-1 2008-12: 342
DIN 276 2018-12: 342
Leistungsbereich: 039

**02.06.0020 Anschluss starr Fugendeckstreifen WD 100 mm Trennwand Gipspl. 2lagig D 12,5mm F30**
*** EP-Aufgliederung gefordert
STLB-Bau 2025-04 039
Anschluss, starr mit Papier-Fugendeckstreifen angespachtelt,
Dicke Wand '100' mm,

Ausführung an nichttragender innerer Trennwand, Bekleidung aus Gipsplatten, 2-lagig, Dicke 12,5 mm, Einfachständerwerk, bewertetes Schalldämm-Maß DIN 4109 Rw 53 dB, Feuerwiderstandsklasse F 30 DIN 4102-2, Arbeitshöhe der zu bearbeitenden Fläche bis 3,5 m über der Standfläche des hierfür erforderlichen Gerüstes.
Menge: 50,000 m
DIN 276-1 2008-12: 342
DIN 276 2018-12: 342
Leistungsbereich: 039

### Gewerk 03 Einbauteile, Ausschnitte, Wandenden, Öffnungen, Sonstiges

**03.0010 Außenecke Trennwand Gipspl. 2lagig D 12,5mm**
*** EP-Aufgliederung gefordert
STLB-Bau 2025-04 039
Außenecke,
Ausführung an nichttragender innerer Trennwand, Bekleidung aus Gipsplatten, 2-lagig, Dicke 12,5 mm, Einfachständerwerk, Arbeitshöhe der zu bearbeitenden Fläche bis 3,5 m über der Standfläche des hierfür erforderlichen Gerüstes.
Menge: 30,000 m
DIN 276-1 2008-12: 342
DIN 276 2018-12: 342
Leistungsbereich: 039

**03.0020 Außenecke Vorsatzschale freistehend Gipspl. 2lagig D 12,5mm**
*** EP-Aufgliederung gefordert
STLB-Bau 2025-04 039
Außenecke,
Ausführung an freistehender Vorsatzschale, Bekleidung aus Gipsplatten, 2-lagig, Dicke 12,5 mm, Einfachständerwerk, Arbeitshöhe der zu bearbeitenden Fläche bis 3,5 m über der Standfläche des hierfür erforderlichen Gerüstes.
Menge: 750,000 m
DIN 276-1 2008-12: 345
DIN 276 2018-12: 345
Leistungsbereich: 039

**03.0030 Kantenschutzprofil/Eckschutzschiene Alu Schenkel 25/25mm**
*** EP-Aufgliederung gefordert
STLB-Bau 2025-04 039
Kantenschutzprofil/Eckschutzschiene aus Aluminium, Schenkelmaße 25/25 mm.
Menge: 780,000 m
DIN 276-1 2008-12: 342
DIN 276 2018-12: 342
Leistungsbereich: 039

**03.0040 Traverse**
*** EP-Aufgliederung gefordert
STLB-Bau 2025-04 039
Traverse im Wandhohlraum, aus Mehrschichtholzplatte, für Sanitärausstattungsgegenstände.
Menge: 50,000 St
DIN 276-1 2008-12: 342
DIN 276 2018-12: 342
Leistungsbereich: 039

*Hinweis: Ausführungsort*
als Untergrundverstärkung für Sanitäreinbauteile (z.B. Duscharmatur), Maße 625 x 250 x 24mm

**03.0050 Traverse**
*** EP-Aufgliederung gefordert
STLB-Bau 2025-04 039
Traverse im Wandhohlraum, aus Mehrschichtholzplatte, für wandhängende Lasten.
Menge: 150,000 St
DIN 276-1 2008-12: 342
DIN 276 2018-12: 342
Leistungsbereich: 039

*Hinweis: Ausführungsort*
als Untergrundverstärkung für Hängeschränke in Küchen und Badheizkörper, Maße 625 x 250 x 24mm

**03.0060 UK verstärken UA-Profil 100/40/2 Trennwand Gipspl. D 12,5mm**
STLB-Bau 2025-04 039
Unterkonstruktion verstärken, mit UA-Profil DIN 18182-1 100/40/2,
Ausführung an Trennwand, Bekleidung aus Gipsplatten, imprägnierte Bauplatten, Typ H2, Dicke 12,5 mm, Einfachständerwerk, Arbeitshöhe der zu bearbeitenden Fläche bis 3,5 m über der Standfläche des hierfür erforderlichen Gerüstes.
Menge: 115,000 m
DIN 276-1 2008-12: 342
DIN 276 2018-12: 342
Leistungsbereich: 039

*Hinweis: Ausführungsort*
zur Befestigung von Duschklappsitzen im Bereich von Installationswänden

**03.0070 Öffnung herstellen UK verstärken WD 150 mm UA-Profil 50/40/2 B 0,76 m H 2,01 m Trennwand Gipspl. Mineralwolle D 80mm**
STLB-Bau 2025-04 039
Öffnung herstellen, einschl. Unterkonstruktion verstärken, eckig, für Türeinbau,
Dicke Wand '150' mm,
mit UA-Profil DIN 18182-1 50/40/2, Einfachständerwerk, Anschluss umlaufend,
Breite '0,76' m,

Höhe '2,01' m,

Ausführung an nichttragender innerer Trennwand, Bekleidung aus Gipsplatten, 1. Seite 2-lagig, Dicke 1. Seite 1. Lage 12,5 mm, Dicke 1. Seite 2. Lage 12,5 mm,
2. Seite 2-lagig, Dicke 2. Seite 1. Lage 12,5 mm, Dicke 2. Seite 2. Lage 12,5 mm, Dämmschicht aus Mineralwolle, Dämmschichtdicke 80 mm, Anwendungsgebiet DIN 4108-10 WTR, MW DIN EN 13162, Arbeitshöhe der zu bearbeitenden Fläche bis 3,5 m über der Standfläche des hierfür erforderlichen Gerüstes.
Menge: 5,000 St
DIN 276-1 2008-12: 342
DIN 276 2018-12: 344
Leistungsbereich: 039

**03.0080 Öffnung herstellen UK verstärken WD 150 mm UA-Profil 50/40/2 B 0,885 m H 2,01 m Trennwand Gipspl. Mineralwolle D 80mm**
STLB-Bau 2025-04 039
Öffnung herstellen, einschl. Unterkonstruktion verstärken, eckig, für Türeinbau,
Dicke Wand '150' mm,
mit UA-Profil DIN 18182-1 50/40/2, Einfachständerwerk, Anschluss umlaufend,
Breite '0,885' m,

Höhe '2,01' m,

Ausführung an nichttragender innerer Trennwand, Bekleidung aus Gipsplatten, 1. Seite 2-lagig, Dicke 1. Seite 1. Lage 12,5 mm, Dicke 1. Seite 2. Lage 12,5 mm,
2. Seite 2-lagig, Dicke 2. Seite 1. Lage 12,5 mm, Dicke 2. Seite 2. Lage 12,5 mm, Dämmschicht aus Mineralwolle, Dämmschichtdicke 80 mm, Anwendungsgebiet DIN 4108-10 WTR, MW DIN EN 13162, Arbeitshöhe der zu bearbeitenden Fläche bis 3,5 m über der Standfläche des hierfür erforderlichen Gerüstes.
Menge: 5,000 St
DIN 276-1 2008-12: 342
DIN 276 2018-12: 344
Leistungsbereich: 039

**03.0090 Öffnung herstellen UK verstärken WD 150 mm UA-Profil 50/40/2 B 1,01 m H 2,01 m Trennwand Gipspl. Mineralwolle D 80mm**
STLB-Bau 2025-04 039
Öffnung herstellen, einschl. Unterkonstruktion verstärken, eckig, für Türeinbau,
Dicke Wand '150' mm,
mit UA-Profil DIN 18182-1 50/40/2, Einfachständerwerk, Anschluss umlaufend,
Breite '1,01' m,

Höhe '2,01' m,

Ausführung an nichttragender innerer Trennwand, Bekleidung aus Gipsplatten, 1. Seite 2-lagig, Dicke 1. Seite 1. Lage 12,5 mm, Dicke 1. Seite 2. Lage 12,5 mm,
2. Seite 2-lagig, Dicke 2. Seite 1. Lage 12,5 mm, Dicke 2. Seite 2. Lage 12,5 mm, Dämmschicht aus Mineralwolle, Dämmschichtdicke 80 mm, Anwendungsgebiet DIN 4108-10 WTR, MW DIN EN 13162, Arbeitshöhe der zu bearbeitenden Fläche bis 3,5 m über der Standfläche des hierfür erforderlichen Gerüstes.
Menge: 30,000 St
DIN 276-1 2008-12: 342
DIN 276 2018-12: 344
Leistungsbereich: 039

**03.0100 Öffnung herst. UK auswechseln verstärken WD 150 mm UA-Profil 50/40/2 B 1,91 m H 2,061 m Trennwand Gipspl. Mineralwolle D 80mm**
STLB-Bau 2025-04 039
Öffnung herstellen, einschl. Unterkonstruktion auswechseln und verstärken, eckig, für Türeinbau,
Dicke Wand '150' mm,
mit UA-Profil DIN 18182-1 50/40/2, Einfachständerwerk, Anschluss umlaufend,
Breite '1,91' m,

Höhe '2,061' m,

Ausführung an nichttragender innerer Trennwand, Bekleidung aus Gipsplatten, 1. Seite 2-lagig, Dicke 1. Seite 1. Lage 12,5 mm, Dicke 1. Seite 2. Lage 12,5 mm,
2. Seite 2-lagig, Dicke 2. Seite 1. Lage 12,5 mm, Dicke 2. Seite 2. Lage 12,5 mm, Dämmschicht aus Mineralwolle, Dämmschichtdicke 80 mm, Anwendungsgebiet DIN 4108-10 WTR, MW DIN EN 13162, Arbeitshöhe der zu bearbeitenden Fläche bis 3,5 m über der Standfläche des hierfür erforderlichen Gerüstes.
Menge: 30,000 St
DIN 276-1 2008-12: 342
DIN 276 2018-12: 344
Leistungsbereich: 039

**03.0110 Schiebetür-Einbaukit für Metallständerwände, einflügelig B 0,965 m H 2,06 m**
Schiebetür-Einbaukit für Metallständerwand, beidseitig gedämpft, Schiebetür-Unterkonstruktion für Metallständerwand,
Unterkonstruktion CW 100, Fertigwanddicke 150 mm inkl. Befestigungsmaterial und vormontiertem beidseitigem Dämpfer,
vorgerichtet für Holztürblatt, inkl. Standardlaufwagen für Holztürblatt, bis 80 kg bei Türblattbreite bis max.985 mm für Türblatthöhe 2030 mm, Türblattbreite 950 mm,
Montagehöhe 2060 mm, Montagebreite 965 mm,
Montage auf fertigem Fußboden bzw. durch Untermauerung
auf Rohfußboden.
Hersteller/Typ 'Knauf Pocket Kit Easy Standard CW 100'
oder gleichwertig,
Hersteller/Typ '....................................................'
vom Bieter einzutragen.
Menge: 30,000 St

*Hinweis: Ausführungsort*
als Zulage zur Vorposition

**03.0120 Öffnung herstellen Durchm 15 cm Trennwand beidseitig Gipspl. Mineralwolle D 40mm**
*** EP-Aufgliederung gefordert
STLB-Bau 2025-04 039
Öffnung herstellen, rund, Einfachständerwerk,
Durchmesser '15' cm,

Ausführung an nichttragender innerer Trennwand, Öffnung beidseitig, Bekleidung aus Gipsplatten, 1. Seite 2-lagig, Dicke 1. Seite 1. Lage 12,5 mm, Dicke 1. Seite 2. Lage 12,5 mm,
2. Seite 2-lagig, Dicke 2. Seite 1. Lage 12,5 mm, Dicke 2. Seite 2. Lage 12,5 mm, Dämmschicht aus Mineralwolle, Dämmschichtdicke 40 mm, Anwendungsgebiet DIN 4108-10 WTR, MW DIN EN 13162, Arbeitshöhe der zu bearbeitenden Fläche bis 3,5 m über der Standfläche des hierfür erforderlichen Gerüstes.
Menge: 45,000 St
DIN 276-1 2008-12: 342
DIN 276 2018-12: 344
Leistungsbereich: 039

**03.0130 Öffnung herstellen UK verstärken WD 75 mm B 0,3 m H 0,3 m Vorsatzschale freistehend einseitig Gipspl. Mineralwolle D 40mm**
*** EP-Aufgliederung gefordert
STLB-Bau 2025-04 039
Öffnung herstellen, einschl. Unterkonstruktion verstärken, eckig,
Dicke Wand '75' mm,
Einfachständerwerk,
Breite '0,3' m,

Höhe '0,3' m,

Ausführung an freistehender Vorsatzschale, Öffnung einseitig, Bekleidung aus Gipsplatten, 1. Seite 2-lagig, Dicke 1. Seite 1. Lage 12,5 mm, Dicke 1. Seite 2. Lage 12,5 mm, Dämmschicht aus Mineralwolle, Dämmschichtdicke 40 mm, Anwendungsgebiet DIN 4108-10 WTR, MW DIN EN 13162, Arbeitshöhe der zu bearbeitenden Fläche bis 3,5 m über der Standfläche des hierfür erforderlichen Gerüstes.
Menge: 60,000 St
DIN 276-1 2008-12: 345
DIN 276 2018-12: 345
Leistungsbereich: 039

**03.0140 Öffnung herstellen B 0,3 m L 0,3 m Unterdecke Gipspl. 2lagig D 12,5mm**
*** EP-Aufgliederung gefordert
STLB-Bau 2025-04 039
Öffnung herstellen, eckig, Anschluss umlaufend,
Breite '0,3' m,

Länge '0,3' m,
Ausführung an Unterdecke aus Gipsplatten, 2-lagig, Bauplatten Typ A, Dicke 12,5 mm, Dämmschicht aus Mineralwolle, Dämmschichtdicke 40 mm, Anwendungsgebiet DIN 4108-10 DI, MW DIN EN 13162, Arbeitshöhe der zu bearbeitenden Fläche bis 3,5 m über der Standfläche des hierfür erforderlichen Gerüstes.
Menge: 45,000 St
DIN 276-1 2008-12: 353
DIN 276 2018-12: 352
Leistungsbereich: 039

**03.0150 Revisionsklappe Rahmen Alu Füllung Gipspl. D 2x12,5mm L 300 mm B 300 mm Schnappverschluss Fangsicherung zweiseitig**
STLB-Bau 2025-04 039
Revisionsklappe, Rahmen aus Aluminium, mit Füllung aus Gipsplatten, Spachtelung Qualitätsstufe Q2 (Standardausführung), Dicke 2 x 12,5 mm,
Höhe '300' mm,

Breite '300' mm,
mit Schnappverschluss, zweiseitige Fangsicherung, für Vorsatzschale, Arbeitshöhe des Montageortes bis 3,5 m über der Standfläche des hierfür erforderlichen Gerüstes.
Menge: 60,000 St
DIN 276-1 2008-12: 345
DIN 276 2018-12: 345
Leistungsbereich: 039

**03.0160 Revisionsklappe Rahmen Alu Füllung Gipspl. D 2x12,5mm L 300 mm B 300 mm Schnappverschluss Fangsicherung zweiseitig**
STLB-Bau 2025-04 039
Revisionsklappe, Rahmen aus Aluminium, mit Füllung aus Gipsplatten, Spachtelung Qualitätsstufe Q2 (Standardausführung), Dicke 2 x 12,5 mm,
Höhe '300' mm,

Breite '300' mm,
mit Schnappverschluss, zweiseitige Fangsicherung, für Decke Arbeitshöhe des Montageortes bis 3,5 m über der Standfläche des hierfür erforderlichen Gerüstes.
Menge: 45,000 St
DIN 276-1 2008-12: 351
DIN 276 2018-12: 351
Leistungsbereich: 039

**03.0170 Trockenbau anarbeiten B 0,25 m H 0,2 m Vorsatzschale Vorwandinstallation WD 75 mm Gipspl.**
STLB-Bau 2025-04 039
Trockenbau anarbeiten an Einbauteil, eckig,
Breite '0,25' m,

Höhe '0,2' m,

Ausführung an Vorsatzschale für Vorwandinstallation,
Dicke Wand '75' mm,
Wandhöhe 3,5 m, Anschluss umlaufend, Bekleidung aus Gipsplatten, imprägnierte Bauplatten, Typ H2, einseitig, 1. Seite 2-lagig, Dicke 1. Seite 1. Lage 12,5 mm, Dicke 1. Seite 2. Lage 12,5 mm, Einfachständerwerk.
Menge: 45,000 St
DIN 276-1 2008-12: 345
DIN 276 2018-12: 345
Leistungsbereich: 039

*Hinweis: Ausführungsort*
Betätigungsplatte WC

**03.0180 Trockenbau anarbeiten Durchm 25 mm Vorsatzschale Vorwandinstallation WD 75 mm Gipspl.**
STLB-Bau 2024-10 039
Trockenbau anarbeiten an Rohrleitung, rund,
Durchmesser '25' mm,

Ausführung an Vorsatzschale für Vorwandinstallation,
Dicke Wand '75' mm,
Wandhöhe 3,5 m, Bekleidung aus Gipsplatten, imprägnierte Bauplatten, Typ H2, einseitig, 1. Seite 2-lagig, Dicke 1. Seite 1. Lage 12,5 mm, Dicke 1. Seite 2. Lage 12,5 mm, Einfachständerwerk.
Menge: 500,000 St
DIN 276-1 2008-12: 345
DIN 276 2018-12: 345
Leistungsbereich: 039

**03.0190 Trockenbau anarbeiten Durchm 75 mm Vorsatzschale Vorwandinstallation WD 75 mm Gipspl.**
STLB-Bau 2024-10 039
Trockenbau anarbeiten an Rohrleitung, rund,
Durchmesser '75' mm,

Ausführung an Vorsatzschale für Vorwandinstallation,
Dicke Wand '75' mm,
Wandhöhe 3,5 m, Bekleidung aus Gipsplatten, imprägnierte Bauplatten, Typ H2, einseitig, 1. Seite 2-lagig, Dicke 1. Seite 1. Lage 12,5 mm, Dicke 1. Seite 2. Lage 12,5 mm, Einfachständerwerk.
Menge: 90,000 St
DIN 276-1 2008-12: 345
DIN 276 2018-12: 345
Leistungsbereich: 039

**03.0200 Trockenbau anarbeiten Durchm 100 mm Vorsatzschale Vorwandinstallation WD 75 mm Gipspl.**
STLB-Bau 2024-10 039
Trockenbau anarbeiten an Rohrleitung, rund,
Durchmesser '100' mm,

Ausführung an Vorsatzschale für Vorwandinstallation,
Dicke Wand '75' mm,
Wandhöhe 3,5 m, Bekleidung aus Gipsplatten, imprägnierte Bauplatten, Typ H2, einseitig, 1. Seite 2-lagig, Dicke 1. Seite 1. Lage 12,5 mm, Dicke 1. Seite 2. Lage 12,5 mm, Einfachständerwerk.
Menge: 45,000 St
DIN 276-1 2008-12: 345
DIN 276 2018-12: 345
Leistungsbereich: 039

### Gewerk 04 Dämmung, Revisionssteg

**04.0010 Wärmedämmschicht oberste Geschossdecke Mineralwolle MW DZ 0,035W/(mK) D 200mm**
*** EP-Aufgliederung gefordert
STLB-Bau 2025-04 016
Wärmedämmschicht auf der obersten Geschossdecke, aus Mineralwolle MW DIN EN 13162, Anwendungsgebiet DIN 4108-10 DZ, Bemessungswert der Wärmeleitfähigkeit max. 0,035 W/(mK), Nennwert der Wärmeleitfähigkeit max. 0,034 W/(mK), Baustoffklasse DIN 4102-1 A1 (nichtbrennbar), 2-lagig, als Platte, stumpf, Gesamtdicke 200 mm, Ausführung im Dachgeschoss,
Hersteller und Typ 'Isover Topdec Loft' oder gleichwertig,

Hersteller und Typ '....................................................' vom Bieter einzutragen
.
Menge: 500,000 m2
DIN 276-1 2008-12: 352
DIN 276 2018-12: 353
Leistungsbereich: 016

*Hinweis: Ausführungsort*
im Drempelgeschoss (eingeschränkte Arbeitshöhe!)

**04.0020 Wärmedämmschicht Außenwand innenseitig Wand Mineralwolle 0,035W/(mK) D 100mm WI**
STLB-Bau 2025-04 023
Wärmedämmschicht der Außenwand, innenseitig, an Wand, aus Mineralwolle MW DIN EN 13162, Bemessungswert der Wärmeleitfähigkeit max. 0,035 W/(mK), Nennwert der Wärmeleitfähigkeit max. 0,034 W/(mK), als Platte, Dämmschichtdicke 100 mm, geringe Zugfestigkeit - zg, Anwendungsgebiet DIN 4108-10 WI, verklebt und gedübelt, Untergrund Beton, glatt, Ausführung im Dachgeschoss,
Hersteller und Typ 'Isover Topdec Loft' oder gleichwertig,

Hersteller und Typ '....................................................' vom Bieter einzutragen
.
Menge: 70,000 m2
DIN 276-81: 3130
DIN 276-93: 336
DIN 276-06: 336
DIN 276-1 2008-12: 336
DIN 276 2018-12: 336
Leistungsbereich: 023

*Hinweis: Ausführungsort*
im Drempelgeschoss (eingeschränkte Arbeitshöhe!)

**04.0030 Aussparung Dämmpl. Innenwärmedämmung Durchm. 100mm**
*** EP-Aufgliederung gefordert
STLB-Bau 2025-04 023
Aussparung in Dämmplatte, Mineralwolle, für Innenwärmedämmung, Dicke Dämmplatte 200 mm, Ausschnittform rund, Durchmesser Ausschnitt 100 mm.
Menge: 10,000 St
DIN 276-1 2008-12: 336
DIN 276 2018-12: 336
Leistungsbereich: 023

*Hinweis: Ausführungsort*
im Drempelgeschoss (eingeschränkte Arbeitshöhe!)

**04.0040 Unterboden OSB OSB/3 D 18mm**
STLB-Bau 2025-04 016
Unterboden aus OSB-Platten, für tragende Zwecke, Verwendung im Feuchtbereich, Nutzungsklasse 2 DIN EN 1995-1-1, Plattentyp OSB/3 DIN EN 300, einlagig, Dicke 18 mm, auf vorh. Dämmschicht, mit versetzten Stößen schwimmend verlegen, Nut und Feder verkleben.
Menge: 50,000 m2
DIN 276-81: 3130
DIN 276-93: 352
DIN 276-06: 352
DIN 276-1 2008-12: 352
DIN 276 2018-12: 353
Leistungsbereich: 016

*Hinweis: Ausführungsort*
als Revisionssteg/Laufsteg im Drempelgeschoss (eingeschränkte Arbeitshöhe!)

### Gewerk 05 Kellerdeckendämmung

**05.0010 Untergrund reinigen Beton lose Verunreinigung absaugen laden LKW AN**
*** EP-Aufgliederung gefordert
STLB-Bau 2025-04 033
Reinigen des Untergrundes aus Beton, von grober Verschmutzung, von losen Verunreinigungen, durch Absaugen, zur Verbesserung der Haftung, Untergrund waagerecht, Arbeitshöhe der zu bearbeitenden Fläche bis 3,5 m über der Standfläche des hierfür erforderlichen Gerüstes, aufgenommene Stoffe sammeln, auf LKW des AN laden, Abfall ist nicht gefährlich, nicht schadstoffbelastet, die Entsorgung wird gesondert vergütet.
Menge: 410,000 m2
DIN 276-1 2008-12: 397
DIN 276 2018-12: 397
Leistungsbereich: 033

**05.0020 Haftbrücke mineral. Decke Beton**
*** EP-Aufgliederung gefordert
STLB-Bau 2025-04 023
Haftbrücke mineralisch, kunststoffvergütet, auf Decke, innen, Untergrund Beton, Arbeitshöhe der zu bearbeitenden oder zu bekleidenden Fläche bis 3,5 m über der Standfläche des hierfür erforderlichen Gerüstes.
Menge: 410,000 m2
DIN 276-1 2008-12: 353
DIN 276 2018-12: 354
Leistungsbereich: 023

**05.0030 Wärmedämmschicht unter Decke Kellerdecke Holzwolle-Mehrschichtpl. WW-C DI 0,035W/(mK) MW-HW D 10mm D 115mm**
*** EP-Aufgliederung gefordert
*** Grundposition ZZ 0.0
STLB-Bau 2025-04 016
Wärmedämmschicht unter Decken, an Kellerdecken, aus Holzwolle-Mehrschichtplatten, WW-C DIN EN 13168, Anwendungsgebiet DIN 4108-10 DI, Bemessungswert der Wärmeleitfähigkeit max. 0,035 W/(mK), Nennwert der Wärmeleitfähigkeit max. 0,034 W/(mK), Baustoffklasse DIN 4102-1 A1/A2 (nichtbrennbar), einlagig, als Platte, eine Schicht Mineralwolle DIN EN 13162 MW und einseitig eine Schicht aus Holzwolle, zementgebunden, Dicke Holzwolleschicht 10 mm, Dämmschichtdicke 115 mm, verklebt, Ausführung im Kellergeschoss,
Hersteller und Typ 'Knauf Tektalan A2-Basic' oder gleichwertig,

Hersteller und Typ '....................................................' vom Bieter einzutragen
.
Menge: 410,000 m2
DIN 276-1 2008-12: 353
DIN 276 2018-12: 354
Leistungsbereich: 016

**05.0040 Wärmedämmschicht unter Decke Kellerdecke Mineralwolle MW DI 0,035W/(mK) D 100mm**
*** EP-Aufgliederung gefordert
*** Wahlposition ZZ 0.1
STLB-Bau 2025-04 016
Wärmedämmschicht unter Decken, an Kellerdecken, aus Mineralwolle MW DIN EN 13162, Anwendungsgebiet DIN 4108-10 DI, Bemessungswert der Wärmeleitfähigkeit max. 0,035 W/(mK), Nennwert der Wärmeleitfähigkeit max. 0,034 W/(mK), Baustoffklasse DIN 4102-1 A1 (nichtbrennbar), einlagig, als Platte, einseitig kaschiert, mit Glasvlies, Dämmschichtdicke 100 mm, verklebt, Ausführung im Kellergeschoss,
Hersteller und Typ 'Rockwool Planarock Top' oder gleichwertig,

Hersteller und Typ '....................................................' vom Bieter einzutragen
.
Menge: 410,000 m2
DIN 276-1 2008-12: 353
DIN 276 2018-12: 354
Leistungsbereich: 016

**05.0050 Aussparung Dämmpl. Innenwärmedämmung L 50mm B 50mm**
*** EP-Aufgliederung gefordert
STLB-Bau 2025-04 023
Aussparung in Dämmplatte, Mineralwolle, für Innenwärmedämmung, Dicke Dämmplatte 100 mm, Ausschnittform rechteckig, Länge Ausschnitt 50 mm, Breite Ausschnitt 50 mm.
Menge: 225,000 St
DIN 276-1 2008-12: 336
DIN 276 2018-12: 336
Leistungsbereich: 023

**05.0060 Aussparung Dämmpl. Innenwärmedämmung Durchm. 60mm**
*** EP-Aufgliederung gefordert
STLB-Bau 2025-04 023
Aussparung in Dämmplatte, Mineralwolle, für Innenwärmedämmung, Dicke Dämmplatte 100 mm, Ausschnittform rund, Durchmesser Ausschnitt 60 mm.
Menge: 20,000 St
DIN 276-1 2008-12: 336
DIN 276 2018-12: 336
Leistungsbereich: 023

**05.0070 Aussparung Dämmpl. Innenwärmedämmung Durchm. 100mm**
*** EP-Aufgliederung gefordert
STLB-Bau 2025-04 023
Aussparung in Dämmplatte, Mineralwolle, für Innenwärmedämmung, Dicke Dämmplatte 100 mm, Ausschnittform rund, Durchmesser Ausschnitt 100 mm.
Menge: 20,000 St
DIN 276-1 2008-12: 336
DIN 276 2018-12: 336
Leistungsbereich: 023
